# Dachinstandsetzung
Angebotsaufforderung (GAEB 90, DA83)
Währung: EUR

## Zusätzlicher Text
BAUVORHABEN:  Oederaner Str. 20
  01159 Dresaden
  Instandsetzung Dachfläche

GEWERK:  Dachdecker, Dachklempner

Standort
 Der Standort befindet sich im Dresdner Ortsteil Löbtau.

Bestand
 Das Wohngebäude ist ein Altbau welches um 1910 erricht und ca. 1995
saniert wurde

Angaben zum Gebäude
 Bei dem Objekt handelt es sich um ein 3+1-geschossiges Wohnhaus mit
 ausgebautem Dachgeschoss. Die Höhe des Fußbodens des letzten
 Obergeschosses (DG) ist ca. 15,40  m über Umgebungsniveau.
 Das Gebäude hat ein Kellergeschoss, 3 Wohngeschosse und ein
 Dachgeschoss, teilweise ausgebaut als Wohnung bzw. als Dachboden.

Erschließung / Verkehrssituation
 Während der Sanierung und Modernisierung ist das Gebäude bewohnt.
 Das Gelände ist über die Oederaner Str. 20 zu erreichen.
 Die Lagerung von Bau- und Abbruchmaterial ist eingeschränkt in kleinen
 Mengen im Innenhof möglich.
 Parkplätze sind auf der Oederaner Str. 20 öffentlich vorhanden.

Termin
  Baubeginn:  ab  05/2026
  Fertigstellung:  voraus.  07/2026

Auf Grund der Schäden an der Eindeckung muss die Dachfläche neu
eingedeckt werden.
Das Gebäude steht unter Denkmalschutz.

Der Bieter hat sich vor Angebotsabgabe mit den örtlichen Verhältnissen
der
geplanten Maßnahme vertraut zu machen. Die schuldhafte Unkenntnis von
diesen
Verhältnissen berechtigt den Bieter nicht zu irgendwelchen
Nachforderungen.

Änderungen der Massenansätze der Positionen des Leistungsverzeichnisses
berechtigen nicht zur Änderung der Einheitspreise.

## Zusätzlicher Text
A) ALLGEMEINE VORBEMERKUNGEN FÜR LEISTUNGSVERZEICHNISSE

A1) ALLGEMEINES

Diesem Leistungsverzeichnis liegen die "Zusätzliche Vertragsbedingungen
für die Ausführung von Bauleistungen (Z-VOB/B)" der Immeo=Wohnen in der
bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Immeo=Wohnen in der jeweils gültigen Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Immeo=Wohnen um einen verbesserten
Kundendienst herauszustellen.

2) Die Mieter betroffener Häuser sind rechtzeitig vor Durchführung der
Reparaturarbeiten zu verständigen, ggf. durch Aushang im Treppenhaus
oder auch individuelle Terminvereinbarung mit dem einzelnen Mieter.

3) Bei Arbeiten in Wohnungen sind Möbel und sonstiges Mietereigentum,
Bodenflächen und angrenzende Bauteile etc. im Bereich der auszuführenden
Arbeiten durch Folie, evtl. Schaltafeln oder Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen)

6) das, ggf. tägliche, Säubern der Arbeitsstelle

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B6) WEITERE HINWEISE UND BESONDERHEITEN

1. Vor Abgabe des Angebotes hat sich der Bieter über
 die Objektsituation zu informieren. Spezielle
 Vertragsbedingungen und eventuelle
 Arbeitserschwernisse sind vor Vertragsabschluss
 bekannt zu machen.
 Die Außenanlagen befinden sich in einem guten
 Zustand. Beachten Sie deshalb den Baumschutz und
 die Festlegungen der Bauleitung.

2. Es besteht die Möglichkeit mit unserem Büro die
 Gegebenheiten und Technologien abzustimmen.
 Prüfen Sie vor Ort die Aufmaße und Konstruktionsangaben rechtzeitig.

3. Sämtliche Leistungen sind nach den anerkannten
 Regeln der Technik, den gültigen DIN-Vorschriften
 für Ausführung und Materialbeschaffenheit, den
  Herstellervorschriften und den Forderungen des
 Leistungsverzeichnisses auszuführen.

4. Bemusterungen sind nach Aufforderung durch die
 Bauleitung entsprechend der Vorgaben ohne
 besondere Vergütung zu festgelegten Terminen
 abzusichern.

5. Die Fassadenflächen sind maßgenau und flächeneben in
 der Neigung nach Bestandsvorlage anzulegen. Nehmen
 Sie die Höhenpunkte des Bestandes auf und sichern
 Sie diese.

6. Beachten Sie dringend die Fabrikatsangabe der
 angebotenen Materialien und Baustoffe.
 Alternativangebote können als 2. Angebot abgegeben
 werden.

7. Die Werksvorschriften und Verarbeitungsrichtlinien
 sind streng zu beachten.

8. In Abstimmung mit der Bauleitung sind Musterkonstruktionen zur Festlegung der endgültigen
 Ausführung, ohne besondere Vergütung anzufertigen
 und ggf. wieder abzubauen. Durch die Freigabe zur
 Ausführung wird die alleinige Verantwortung und
 Gewährleistung des Auftragnehmers nicht
 eingeschränkt.

9. Für das Leistungsverzeichnis sind folgende
 Forderungen bei der Kalkulation der Einheitspreise
 zu berücksichtigen:
- Baustelleneinrichtung, da keine Aufenthalts- und
 Lagerräume bereitgestellt werden
- Einsatz moderner Technik, Großgeräte
- Schutz- und Sicherungsmaßnahmen, inkl. Vorhaltung
 und Unterhalten für die Dauer der Putz- und
 Anstricharbeiten einschl. Beseitigung
- Witterungs- und Verschmutzungsschutz
 (Planenabdeckung)
- Der Baustelleneinrichtungsplan wird durch den
 Bauleiter mit Ihnen abgestimmt.
- Das Überqueren von öffentlichen Wegen mit schwerer
 Technik ist ohne ausreichende Schutzmaßnahmen
 (Auslegen von Stahlplatten) verboten.
 Beschädigungen gehen zu Lasten des Verursachers.
- Die Aufmaßlisten sind IFF zu übergeben.
- Ausgleich der Flächenunterschiede in erforderlicher
 Stärke inkl. der Materialien
- Ausreichende Maßnahmen zum Schutz von Bauteilen, wie
 z.B. Fenster und Wechselsprechanlagen, Posteinwurfanlagen usw. sind einzukalkulieren. Dabei sind die
  Fenster mit lichtdurchlässiger Folie und ohne
  Behinderung der Lüftung mit einem rückstandsfreien Klebeband zu schützen.
- Trennung angrenzender Bauteile u.a. Fensterbank/Putz
 mit Kellenschnitt
- Herstellen von Anschlußfugen an angrenzende Bauteile
 mit dauerelastischem und frostsicherem Fugenmaterial
- Putzen von Leibungen bei Öffnungen unter 2,5 m²
 Fläche
- Demontage von befestigten Beschilderungen und
 Montage nach Abschluss der Arbeiten

10. Die vorgeschriebene Technologie erfordert die
 Einhaltung von vorgeschriebenen Trocknungszeiten
 (Herstellervorschrift). Hierfür wird keine
 gesonderte Vergütung vorgesehen. Die Einhaltung
 der Trocknungszeiten ist Voraussetzung für eine
 Übernahme der Produkthaftung.

11. Der Auftragnehmer nimmt am wöchentlichen Baurapport
 teil. Er sichert eine sachverständige, technische
 Bauleitung ab und verpflichtet sich ein
 Bautagebuch zu führen. Dieses ist wöchentlich der
 Bauleitung vorzulegen.

12. Die Abstimmung mit anderen beteiligten Gewerken ist
 unter Einbeziehung der Bauleitung vorzunehmen.
 Behinderungen sind auszuschließen, da keine
 zusätzlichen Kosten bzw. Verzögerungen akzeptiert
 werden.

13. Grundlage für die Prüfung der Schlussrechnung ist
 die Übergabe der Aufmaßliste. Es ist zu garantieren,
 dass die Meßurkunden gemäß Angebotspositionen leicht
 prüfbar erstellt werden.
Aufmaße sind Hausweise einzureichen

14. Verschmutzungen der öffentlichen Straßen und Wege
 werden durch den Verursacher und auf dessen
 Kosten beseitigt.

15. Bitte beachten Sie, dass infolge der Geländesituation manuelle Transporte teilweise
 unumgänglich sind und kalkulieren Sie diese ein.

Anschlüsse für Wasser, Energie werden durch den AG in erforderlichem Maß
auf dem Baufeld zur Verfügung gestellt.
Die Kosten hierfür werden über einen in der Auftragsverhandlung
festzulegenden Prozentsatz von der
Schlussrechnungssumme in Abzug gebracht. Die Verteilung der Medien vom
Übergabepunkt (z. B. Baustromverteiler
des AG) bis zum Arbeitsplatz ist Sache des AN.
Für vom AN selbst vorgesehene Lagerflächen u. ä. besteht generelle
Abstimmungspflicht mit dem AG. Es besteht die
Möglichkeit, eigene Tagesunterkünfte, Magazincontainer, etc. aufstellen.
Siehe hierzu beiliegender
Baustelleneinrichtungsplan des AG.
02 Angaben zur Ausführung
Die Baustelle ist vor Angebotsabgabe, spätestens jedoch vor
Auftragsverhandlung durch den Bieter zu besichtigen. Alle
sich aus den Örtlichkeiten ergebenden Aufwendungen sind
einzukalkulieren.
Bei der Abwicklung der vertraglichen Leistungen hat der AN nur Personal
einzusetzen, das vorher mit den notwendigen
Sicherheitsbestimmungen, wie Unfallverhütungsvorschriften etc. vertraut
gemacht wurde. Die Sicherheitsbestimmungen
sind bei der Durchführung der Arbeiten einzuhalten.
Baustellenführungspersonal, Vorarbeiter, etc. müssen der
deutschen Sprache in Wort und Schrift mächtig sein! Vor Arbeitsbeginn
ist dem AG das verantwortliche
Führungspersonal und alle am Bau Beteiligten schriftlich zu benennen.
Der Einheitspreis des Angebotes ist maßgebend. Das gilt auch dann, wenn
das Produkt aus Mengen und Einheitspreis
fehlerhaft ist (z. B. auf Grund von Rechen- oder Eingabefehler).
Sämtliche Einheitspreise sind Nettopreise. Die
Mehrwertsteuer ist gesondert auszuweisen.
03 Neben- und Besondere Leistungen
Mit den Einheitspreisen abgegolten sind, wenn nachstehend nicht
gesondert aufgeführt, das Einrichten, Vorhalten und
Räumen der Baustelle incl. An- und Abfuhr aller für die Arbeiten
erforderlichen Maschinen und Geräte, sowie alle
Nebenleistungen und besonderen Leistungen, die zur restlosen
Fertigstellung der Arbeiten notwendig sind.
04 Termine
Die mit der örtlichen Bauleitung abgesprochenen Zwischen- und Endtermine
sind Vertragstermine und unbedingt
einzuhalten. Sollten zur Einhaltung der vereinbarten Termine Überstunden
erforderlich werden, erfolgt hierfür keine
zusätzliche Vergütung.
05 Stundenlohnarbeiten
Arbeiten auf Nachweis dürfen nur für die gemäß Leistungsverzeichnis
vorgesehene Leistung, und auf besondere
Anweisung des Auftraggebers vor Arbeitsbeginn ausgeführt werden. Die
Rapporte müssen arbeitstäglich zur
Anerkennung vorgelegt werden. Verspätet vorgelegte Rapporte werden nicht
anerkannt. Der AN verliert in diesem Fall
seinen Vergütungsanspruch.
Die separat vereinbarten Stundenverrechnungssätze beinhalten sämtliche
Lohnkosten, Sozialaufwendungen,
Lohnnebenkosten und Allgemeine Geschäftskosten. Kosten für An- und
Abfahrt, Aufsichtspersonal und
Überstundenzuschläge werden nicht gesondert vergütet.
Stundenlohnarbeiten werden nur angewendet, wenn auf der
Grundlage der Urkalkulation kein Nachtragsangebot des AN zu Stande
kommt.
06 Prüfpflicht des AN
Der Bieter ist verpflichtet, die im Leistungsverzeichnis beschriebenen
Positionen auf Vollständigkeit, fachgerechte
Ausführung und Eignung für den vorgesehenen Verwendungszweck zu
überprüfen. Sollten sich hinsichtlich
Verwendbarkeit zur Herstellung eines mangelfreien Werkes Bedenken gegen
die Verwendung ergeben, so sind diese
gegenüber dem AG so rechtzeitig geltend zu machen, dass aus hieraus
resultierenden Materialwechseln keine
Beeinträchtigen an Bauablauf und -fortschritt entstehen können.
Sinnvolle oder notwendig erscheinende Änderungen
oder Zusätze sind mit einer entsprechenden Begründung in einem
Zusatzangebot einzureichen
07 Verwendbarkeitsnachweis
Alle - auch die ausgeschriebenen - Produkte sind im Rahmen des
Verwendbarkeitsnachweis per Prüfungszeugnis,
Zeichnung, technischem Datenblatt des Herstellers usw. technisch zu
bemustern. Alle Abweichungen von den
ausgeschriebenen Produkten sind vom Bauherrn bzw. seinen Beauftragten zu
genehmigen. Die Gleichwertigkeit ist vom
AN nachzuweisen. Auch gestalterische Kriterien sind in die
Gleichwertigkeitsbetrachtung mit einbezogen.
08 Mitwirkungspflicht Baukoordination
Der AN hat seine Arbeiten mit den sonstigen auf der Baustelle tätigen
Unternehmen in Abstimmung mit dem AG so zu
koordinieren, dass ein reibungsloser Ablauf der Arbeiten gewährleistet
ist.
09 Sauberkeit Arbeitsplatz
Der Arbeitsplatz ist täglich sauber (besenrein) zu verlassen. Sollte der
AN dieser Verpflichtung nicht nachkommen, ist
der AG berechtigt, ohne weitere Vorankündigung die Beräumung / Säuberung
der Arbeitsplätze durch Dritte zu
veranlassen. Die daraus entstehenden Kosten trägt der AN.

## Zusätzlicher Text
Als Vertragsbestandteil gelten:

DIN 18299 Allgemeine Regelungen für Bauarbeiten jeder Art,
DIN 18334 Zimmerer und Holzarbeiten
DIN 18338 Dachdeckungsarbeiten
DIN 18339 Klempnerarbeiten
DIN EN 1304 und die Fachregelndes Deutschen Dachdeckerhandwerks.
DIN 4426 Einrichtungen zum Schutz gegen Absturz auf Dächern
DIN 4108 Wärmeschutz im Hochbau,
DIN 1055 Lastenannahme im Hochbau,
DIN 68800 Holzschutz im Hochbau,
DIN 68365 Bauholz für Zimmerarbeiten.
Die sonstigen einschlägigen technischen und baupolizeilichen
Bestimmungen und die Unfallverhütungsvorschriften

I) BESONDERE TEHNISCHE  VORBEMERKUNNGEN ZIMMERERARBEITEN

1.1 Stoffe und Bauteile

Falls für die angebotene Konstruktion keine allgemeine amtliche
Zulassung vorhanden ist, so gehört es zu den Aufgaben des AN,
Einzelzulassungen unter Beachtung der in der Genehmigungsplanung
enthaltenen und ihm mitgeteilten Auflagen, ggf. durch zusätzliche
Prüfungen, zu bewirken. Das gilt entsprechend für dazu erforderliche
Gutachten und Prüfversuche. Die Aufwendungen für die
Genehmigungsfähigkeit sind in die Preise einzurechnen.

1.2 Ausführung
1.2.1 Allgemeines
Es wird eine bautechnische Prüfung der Unterlagen gefordert, diese wird
vom Auftraggeber veranlaßt. Alle für die Ausführung erforderlichen
Unterlagen (Pläne, Leistungsverzeichnis, statische Berechnung) müssen
dem Fachbauleiter und dem Polier auf der Baustelle zur Verfügung stehen.

Die abgebundenen Dachteile sowie der fertige Dachstuhl sind
grundsätzlich vom Statiker abzunehmen. Hierüber ist ein
Abnahme-Protokoll zu erstellen und in dreifacher Ausfertigung dem
Auftraggeber auszuhändigen. Der Auftragnehmer hat für die rechtzeitige
und ordnungsgemäße Abnahme aller statisch beanspruchten
Konstruktionsteile durch die Bauaufsichtsbehörde/ Prüfingenieur bzw.
durch den Tragwerksplaner zu sorgen. Vor der Abnahme dürfen diese Teile
nicht durch Schalungen oder Bekleidungen verdeckt werden.

Stabdübelverbindungen aus Stahl sind - im Unterschied zu flächig
wirkenden Bolzenverbindungen - nur mit Paßbolzen spielfrei herzustellen.

Statisch wirksame Verbindungen mit Balkenschuhen und anderen
Blechformteilen sind nur entsprechend der bauaufsichtlichen Zulassung
vorzunehmen; diese ist auf Verlangen nachzuweisen. Alle Nagellöcher sind
- wenn die statische Berechnung nichts anderes aussagt - mit zugehörigen
Rillennägeln auszunageln. Auf ein vollflächiges Aufliegen der Hölzer an
den Metallteilen ist zu achten; verzogene Hölzer oder solche mit
Drehwuchs sind somit ausgeschlossen.

Klammerverbindungen - auch mit Holzwerkstoffplatten - dürfen nur mit
speziellen Geräten hergestellt werden; Einschlagen mit dem Hammer ist
untersagt.

Unterspannbahnen müssen - auch wenn sie diffusionsoffen sind - Wasser
führen können. Unterspannbahnen sind bei der Verarbeitung in der kalten
Jahreszeit so zu lagern, daß sie eine optimale Verarbeitungstemperatur
entsprechend den Herstellerhinweisen haben. Sie sind in dieser Zeit in
kleineren Flächen und mit geringerem Durchhang zu verlegen.

Traufseitig ist die Bildung von möglichen Wassersäcken unbedingt zu
vermeiden. Die Unterspannbahn muß ggf. unter die Traufbohle geführt
werden. Das gilt entsprechend für Vordeckung auf Schalung.

Die Sparrenlage/ Firste müssen mit den angrenzenden Dachkonstuktionen
durchgefluchtet und angepasst werden.

Gefahrbereiche bei Montagearbeiten sind abzusperren und zu kennzeichnen.
Entstehen dadurch Behinderungen für andere Unternehmer oder Dritte, sind
der Zeitraum der Absperrung sowie alternative Maßnahmen mit der
Bauleitung abzustimmen.

1.2.2 Holzschutz nach DIN 68800

Dem Auftraggeber ist eine Bescheinigung über
den Hersteller des Holzschutzmittels - die Aufwendungsmenge
die Art des Holzschutzmittels
das Überwachungszeichen zu übergeben.

1.2.3 Dämmungen

Beim Umgang mit Mineralfaserdämmstoffen (Einbau und Ausbau) ist für gute
Durchlüftung der Räume zu sorgen. Eventuelle Staubablagerungen sind zu
entfernen (Kehren ist untersagt). Beim Trennen ist keine Säge zu
verwenden. Beim Ausbau sind diese Dämmstoffe nach Möglichkeit zu
befeuchten. Es sind zugelassene Staubsauger zu verwenden. Verschnitt,
Abfälle und Staubsaugerinhalte sind in staubdicht schließenden Behältern
(auch Plastiksäcke sind zulässig) zu sammeln. Das gilt insbesondere beim
Ausbau und Rückbau alter Dämmstoffe.

Bei allen eingebrachten Dämmungen ist darauf zu achten, dass sie
konvektionsdicht sind. Alle Fugen, Fußpunkte, Knickpunkte und
dergleichen sind mit mindestens 5 cm breiten, selbstklebenden und
dampfdichten Fugenbändern abzukleben, wenn nicht durch die Art oder Form
der Dämmstoffe ein Luftdurchsatz verhindert wird. Bei der Wahl der
Fugenbänder darf die geforderte Feuerwiderstandsklasse nicht verringert
werden.

Werden zwischen Sparren Mineralfaserplatten eingebaut, so müssen sie dem
Typ W entsprechen, damit keine Aufwölbung eintritt.

Durch den Einbau von Dämmkeilen darf die vorgesehene Schichtdicke nicht
gemindert werden. Der erhöhte Verschnitt ist im Preis enthalten.

Stahlteile, Verbindungen, Verbindungsmittel Sämtliche zur Verwendung
kommenden - nicht einbetonierten - Stahlteile sind nach dem Schneiden,
Schweißen, Bohren mit einem Korrosionsschutz durch Feuerverzinken zu
versehen. Werden anderweitige oder zusätzliche Korrosionsschutzmaßnahmen
verlangt, so sind diese in gesonderten Positionen ausgeschrieben.

II) BESONDERE TEHNISCHE VORBEMERKUNGEN DACHARBEITEN

2a)  - Steil-/Ziegeldach -
2a. 1. Es ist so zu arbeiten, daß über Nacht keine Dachflächen offen
stehen. Im Bereich der
Dachraumwohnungen ist mit besonderer Sorgfalt zu arbeiten, um hier
Schäden
innerhalb der Wohnungen zu vermeiden.

2a. 2. Bei starker Beschädigung der Dachhaut infolge Sturm (ca. 40 % der
Dachfläche je
Haus) muß vor Beseitigung der Schäden die Zustimmung das Einverständnis
des
zuständigen Bauleiters eingeholt werden. Dieses ist erforderlich, um zu
entscheiden,
ob die Dachfläche mit der vorhandenen Eindeckung instandgesetzt wird,
oder nach
behelfsmäßiger Abdeckung eine Neueindeckung oder Umdeckung des Hauses
erfolgt.

2a. 3. Bei Arbeiten auf Dächern mit einer Traufhöhe > 3,00 m besteht
Anschnallpflicht.

2b)  -Flachdach -
Bei der Ausführung sind besonders zu beachten:
2b. 1. DIN 18338 Dachdeckungs- und Dachabdichtungsarbeiten
2b. 2. Flachdachrichtlinien, jeweils gültige Ausgabe, Herausgebe
"Zentralverband des
Deutschen Dachdeckerhandwerks" und "Bundesfachabteilung
Bauwerksabdichtung
im Hauptverband der Deutschen Bauindustrie "
2b. 3. ABC der Bitumen-Bahnen "Technische Regeln", herausgegeben vom VDD
Industrieverband bituminöse Dach- und Dachdichtungsbahnen e.V. in
Frankfurt/Main 1.
2b. 4. Zur Verwendung dürfen nur genormte Bitumen-Bahnen eingesetzt
werden. Die
Verwendung von Bitumen-Bahnen, für die nur Merkblätter und Vorentwürfe
bestehen,
ist nicht zulässig.
2b. 5. Es gelten die Herstellervorschriften für die Verarbeitung der
Werkstoffe in der jeweils
zum Verlegezeitpunkt gültigen Fassung.

2b. 6. Oberflächenschutzschichten sind durch Kiesschüttung oder
Besplittung herzustellen.
Andere Möglichkeiten sind ausgeschlossen.
2b. 7. LM-Dachrandverwahrungsprofile müssen mehrteilig sein. Ecken sind
mit
geschweißten Formteile auszubilden. Der obere Rand der
Fassadenbekleidung
muß vom Dachrandverwahrungsprofil überlappt werden, und zwar bei:
Gebäudehöhe bis 8,00 m mind. 5 cm
Gebäudehöhe bis 20,00 m mind. 8 cm
Gebäudehöhe über 20,00 m mind. 10 cm
Der Abstand zwischen Fassade und Dachrandprofil beträgt mind. 2 cm.
2b. 8. An- und Abschlüsse sollen möglichst aus den gleichen Werkstoffen
wie die
Dachabdichtung hergestellt werden.
Höhe des Dachrandabschlusses ca. 10 cm
Höhe des Wandanschlusses ca. 15 cm
über Oberfläche Belag oder Kiesschüttung
2b. 9. In den Angebotspreisen sind die Kosten für den Holschutz gegen
Insekten- und
Pilzbefall enthalten.
2b. 10. Bei Arbeiten auf Dächern mit einer Traufhöhe > 3,00 m besteht
Anschnallpflicht.
2b. 11. Da auf Flachdächern immer mit stehendem Wasser zu rechnen ist
müssen bei
Reparaturen immer Wassersauger mitgeführt werden.
2b. 12. Bei Arbeiten mit offener Flamme ist es zwingend erforderlich
einen Feuerlöscher in
unmittelbarer Nähe auf dem Dach bereitzuhalten.

III) HINWEISE

3.1 Der Bieter hat die Durchführung seiner Arbeiten mit Zimmermann und
Klempner so abzusprechen, dass einreibungsloser Ablauf der Arbeiten
gewährleistet ist. Falls die Dachlattung vom Zimmermann ausgeführt wird,
hat der Dachdecker neben den üblichen Details, wie Ortgang, First und
Traufe, weitere Angaben über Lattenabstand, Unterkonstruktion,
Konterlattung usw. zu machen.

3.2 Transporte, Aus- und Einbringung des Materials zur Einbaustelle ist
Sache des AN und einzukalkulieren Ein Aussenstandgerüst nach DIN 4420
wird bauseits gestellt.

3.3 Unterkonstruktion aus Lattung und Planen im Bereich geöffneter
Dachflächen nach VOB/C DIN 18299 Pkt. 4.1.10 sowie der arbeitstägliche
Verschluss zur Sicherung gegen Niederschlagswasser und Wind sind in die
nachfolgenden EP einzukalkulieren. Die Verbindungen sind entspr.
Detailangaben als zimmermannsmäßige Verbindungen auszuführen wie z. Bsp.
mittels Zapfen, Verblattungen, Versätze. Diese sind als Besondere
Leistungen gem. VOB/C DIN 18334 und DIN EN 1995-1-1 in gesonderten
LV-Pos. erfasst. Alle weiteren Anschlüsse bzw. Bauteilausbildungen wie
z.B. First- oder untere Auflagerausbildungen von Sparren mit einfachen
Schrägausbildungen, Auflager von Sparren auf Pfetten als
Kervenausbildung sind in die EP mit einzukalkulieren. Material :
Holzbauteile wie Sparren, Pfetten, Stiel usw -->Bauschnittholz NH C24,
Einbaufeuchte <= 18 % Holzbauteile wie Laschen, Längsriegel, Diagonalen
->Bauschnittholz NH C30, Einbaufeuchte <= 18 % nach gesonderter Angabe
Konstruktionsvollholz nicht sichtbar KVH-NSi NH C24,
Konstruktionsvollholz sichtbar KVH Si NH C24, Brettschichtholz BSH GL24h
Der Hersteller von Brettschichtholz muß im Besitz des gültigen und des
der Bauteilart entsprechenden Nachweises der Eignung zum Leimen
tragender Holzbauteile gemäß DIN 1052-1, Abschnitt 12.1 sein. 4.2 Alle
im fertigen Bauwerk sichtbaren BS-Holz-Bauteile sind sauber zu hobeln
und zu fasen, sofern dies nicht ausdrücklich in anderer Weise vereinbart
wurde (z.B. durch Vereinbarung der Industriequalität). Die Oberfläche
ist bei Transport und Zwischenlagerung durch geeignete Maßnahmen
(Wetterschutz) gegen Verschmutzung und Nässe zu verwahren. Dieser Schutz
ist erst vor dem Aufbringen z.B. der Dachhaut zu entfernen.

3.4 Für die Verlegung/Montage neu zu erstellender Konstruktionsteile
sind Verbindungsmittel nach VOB/C DIN 18334 Pkt. 4.1.3 einzukalkulieren.

3.5 Für die angebotenen Leistungen übernimmt der Bieter die
Verpflichtung der Vollständigkeit, d.h. Leistungen, die sich mit der
Ausführung der ausgeschriebenen Positionen zwangsläufig ergeben, hat er
miteinzukalkulieren, auch wenn sie im Leistungsverzeichnis nicht
ausdrücklich erwähnt sind.

3.6 Vor dem Eindecken sind die Farben der Dachziegel zu Prüfen und aus
mehreren Paletten gemischt zu verlegen.

3.7  Abrechnung
Ergänzung zu Abschnitt 5 DIN 18338; umfaßt eine Position neben der
Dachabdichtung
auch Dampfsperren, Ausgleichschichten, Wärmedämmung, Oberflächenschutz
usw. ,so
werden für diese Leistungen die Abmessungen der zu dichtenden Flächen
zugrunde
gelegt. Bohlen werden übermessen. Überstehende Kanten, An- und
Abschlüsse werden
nicht mit gemessen. Die Vergütung für Wandanschlüsse erfolgt in
gesonderter Position, für
Dachrandanschlüsse erfolgt keine Vergütung. Diese Leistung ist mit dem
Wiederanbringen
bzw. Erneuern der Dachrandverwahrungsprofile abgegolten. Bei
Teilerneuerung der
Dachabdichtung und Erneuerung des Oberflächenschutzes nach der
tatsächlich
ausgeführten Leistung.

## Dachdecker und Zimmerarbeiten
Datum: 17.02.26

### Bereich 1 Baustelleneinrichtung

#### Abschnitt 1.1 Baustelleneinrichtung

**1.1.10 Baustelle einrichten**
Baustelleneinrichtung zur Durchführung der Arbeiten des
Auftragnehmers liefern, aufstellen, für die Dauer der
Bauzeit vorhalten, unterhalten und nach Beendigung der
Arbeiten abfahren, bestehend aus:

- allen erforderlichen Fahrzeugen, Geräten,
Maschinen, Werkzeugen, Transporteinrichtungen,
Hebeanlagen, Schutzmaßnahmen zur Durchführung der
Arbeiten und zur Sicherung der Baustelle.
- Vor Beginn der Arbeiten und nach Abschluss der
Arbeiten ist jeweils ein Pflasterprotokoll für die in
Anspruch genommenen Flächen anzufertigen.
- Demontage von Zäunen, Wäschstangen zur Schaffung von
Abstellflächen auf dem Grundstück sowie das
wiederherstellen nach Fertigstellung ist
einzukalkulieren
- Ggfs. ist ein mehrmaliger An- und Abtransport der
Geräte bzw. ein Umsetzen der Baumaterialien und
-maschinen aufgrund der vereinbarten Ausführungstermine
erforderlich.
- Personal- und Materialcontainer
- Baustelle nach RAB 32 sichern
- Gebühren für Straßenlandsondernutzung sind in diese
 Position mit einzukalkulieren.
Menge: 1,000 psch

**1.1.20 Bau-WC**
Baustellen-WC, 1 Personen-Kabine inkl. Waschmöglichkeit
für die Nutzung der am Bau beteiligten Firmen,
anfahren, aufstellen incl.regelmäßiger Ver- und
Entsorgung (Hygieneservice)  und wieder entfernen.
Vorhaltedauer: 4  Wochen
Standort nicht vor Wohnungsfenster!
Menge: 1,000 Stk

**1.1.30 Vorhaltung Bau-WC**
Verlängerung der Vorhaltung für jede weitere angef.
Woche über die Grundstandzeit hinaus.

Die Abrechnung der Vorhaltung erfolgt nach St*Wochen.
Angefangene Wochen werden nach Werktagen mit 1/6 des
St*Wochen-Satzes verrechnet .
Menge: 8,000 StWo

**1.1.40 Verkehrssicherung (Absperrung) errichten**
*** Bedarfsposition mit GB
Errichtung, Vorhalten, Warten und Beseitigen
einer Verkehrssicherungsabsperrung nach Wahl
des AN, für die Dauer der Ausführungszeit
eigener Arbeiten und zusätzlich bis zu einer
Woche für Vorhaltezeiten durch Reparaturarbeiten Dritter.
Menge: 25,000 m

**1.1.50 Verkehrssicherung (Absperrung) vorhalten**
*** Bedarfsposition mit GB
Zulage zur Vorposition für das zusätzliche
Vorhalten der Verkehrssicherung für mehr als
eine Woche.
Preis pro Meter/Woche.
Menge: 100,000 m

**1.1.60 Schrägaufzug**
Schrägaufzug
  liefern, für die gesamte Bauzeit vorhalten,nach
Abschluss  der Arbeiten abbauen
(Förderhöhe Traufe etwa 16,50 m).
Menge: 1,000 psch

**1.1.70 Wetterschutz**
Wetterschutz, Provisorische Abdeckung
während der Bauzeit

Mehraufwand für Schutz der unterhalb des Daches
/ Gaupendächer angrenzenden Nutzungsbereiche
vor Witterungseinflüssen durch Abplanungen sowie
abschnittsweises Arbeiten. Inkl. Vorhaltung und
abbauen. Die Position beinhalten auch die
kontinuierliche Kontrolle, Instandhaltung und
Instandsetzung der Schutzvorrichtung während des
gesamten Arbeitszeitraums.

einschl. Stöße abkleben;
Wind- und Regendicht befestigen;
- einschl. Unter-/ Tragkonstruktion, aus Latten über
vorh. Dachstuhl,
- Aufbau entsprechend Baufortschritt,
- Montieren, Vorhalten, Umsetzen, Beseitigen
- Umsetzen entsprechend Baufortschritt,
- Material: Verstärktes Polyestergewebe;
-- Beidseitig PVC- Beschichtet;
-- Rundum gesäumt; UV- stabilisiert; Reißfest;
-- Gewicht: ca.610g/qm
-- Materialreißfestigkeit ca. 2100 N/5cm
-- Messing-Befestigungsösen, alle ca. 50cm
-- 100% Wasserdicht
einschl. mehrfachen öffnen und schließen der
Abdeckplanen für die Zimmererarbeiten

einschl. Stöße abkleben;
Wind- und Regendicht befestigen;
- einschl. Unter-/ Tragkonstruktion, aus Latten über
vorh. Dachstuhl,
- Aufbau entsprechend Baufortschritt,
- Montieren, Vorhalten, Umsetzen, Beseitigen
- Umsetzen entsprechend Baufortschritt,
- Material: Verstärktes Polyestergewebe;
-- Beidseitig PVC- Beschichtet;
-- Rundum gesäumt; UV- stabilisiert; Reißfest;
-- Gewicht: ca.610g/qm
-- Materialreißfestigkeit ca. 2100 N/5cm
-- Messing-Befestigungsösen, alle ca. 50cm
-- 100% Wasserdicht
einschl. mehrfachen öffnen und schließen der
Abdeckplanen für die Zimmererarbeiten
Menge: 300,000 m²

**1.1.80 Kraneinsatz**
Kraneinsatz
Kraneinsatz zum Transport der Materialien auf das
Dach + Abtransport von Abbruchmaterial
Inkl. An- u. Abfahrt
Menge: 2,000 Stck

**1.1.90 Sperrung für Gerüstbauarbeiten**
Sperrung für Gerüstbauarbeiten

Für die Absperrung benötigter Flächen im
öffentlichen Verkehrsraum werden durch die Stadt
Dresden Gebühren erhoben. Für die
Verlängerung werden weitere Kosten erhoben.
Weitere Gebühren richten sich nach der Größe der
benutzten Fläche im öffentlichen Verkehrsraum
  je m² pro Tag = 0,35 _ x ca. 50 m² x ca.
60 Tage =
ca. 1050,00 _
Inklusive Kosten für Aufstellung und Entfernung von
Verkehrsschildern für Parkverbot und Beantragung der
Sperrung durch die bauausführende Firma.
Menge: 1,000 StMo

**1.1.100 Vorhaltung der vorherigen Position**
Vorhaltung der vorherigen Position

Vorhaltung der vorherigen Pos.  ab der 5. Woche
Abrechnung nach angefangener Woche.
Menge: 4,000 Stck

### Bereich 2 Vorarbeiten

#### Abschnitt 2.1 Gerüstbauarbeiten

*Hinweis*
I) BESONDERE TECHNISCHE VORSCHRIFTEN FÜR
GERÜSTBAUARBEITEN

Für Angebot, Lieferung, Ausführung und Abrechnung
gelten neben dem Leistungsverzeichnis :
- die neusten DIN-Normen, VDE- und VDI-Richtlinien.
- die Vorschriften der zuständigen Behörden; z.B.
Bauaufsicht, Gewerbeaufsicht, TÜV,
Berufsgenossenschaften und Versogungsbetriebe.
- DIN 4420 Arbeits- und Schutzgerüste

Die Anlieferung der Gerüstteile hat in angemessener
Geschwindigkeit (siehe Beschilderung) durch das
Wohngebiet zu erfolgen.
Es wird ausdrücklich daraufhingewiesen, dass die
Ablagerung der Teile nicht im Kronenbereich der Bäume
erfolgen darf.
Das Abwerfen von Gerüstteilen ist untersagt.
Es ist zu gewährleisten, dass ein durchgehender Boden
in der obersten Gerüstlage geschaffen wird, um ein
möglichst effizientes Arbeiten für die am Traufgesims
tätigen Handwerker zu gewährleisten.
In die Erkerauflager darf keine Verankerung aus
statischen Gründen erfolgen.
Die Außenanlagen dürfen nicht beschädigt werden.
Das Überfahren von öffentlichen Bereichen (Borde, Wege)
ist nur mit ausreichenden Schutzmaßnahmen möglich.
Schäden gehen zu Lasten der Verursacher.
Auf Grund der Gegebenheiten müssen Gerüstteile manuell
transportiert werden.
Der Beginn der Arbeitszeit wird ab 7.00 Uhr festgelegt.

In den Einheitspreisen sind enthalten:

-sämtliche Lieferungen und Leistungen, die zur
sachgemäßen Herstellung der Arbeiten erforderlich sind,
jedoch im Leistungsbeschrieb nicht besonders erwähnt
sind, z.B. Fahrt- und Transportkosten, das Einholen
erforderlicher Gebühren wie z.B Stand-, Abnahmegebühren
und dergleichen.

-das Schließen der Befestigungspunkte mit einer
Plastikkappe im Farbton der Fassade.

Können Gerüste wegen der baulichen Gegebenheit nicht
entsprechend der Regelausführung  nach DIN 4420
"Arbeits- und Schutzgerüste" bzw. Zulassungsbescheid
erstellt werde, ist eine statische Berechnung für die
Gerüste kostenlos zu erbringen.

Das Auf- und Abbauen von Gerüsten, deren Belagebenen
mehr als 2,00 m über Gelände oder Fußboden liegen,
gehöre
n als Nebenleistungen zu den vertraglichen Leistungen.
Es werden nur die Gebäudemaße aufgemessen und bezahlt,
siehe VOB, Anhang 1,
DIN 18 451.

**2.1.10 Fassadengerüst Metallgerüst, LK 3**
FFassadengerüst, LK 3
Arbeits- und Schutzgerüst als längenorientiertes
Standgerüst an Fassade oder Giebel, gemäß DIN
EN 12811-1 und DIN EN 12810-1;
StahlrohrKupplungsgerüst;
Inkl. Fußgängertunnel, Montage der
Konsolenverbreiterung in der obersten Etage,
Dachdeckerfangschutz, Fußbretter, Tunnel
Ausführung
Höhe der obersten Arbeitslage:
Standfläche: eben, normal belastbar
Höhenklasse: H1
Breitenklasse: W06 (0,60-0,90 m)
Lastklasse: 3 (bis 2 kN/m2)
Gerüstfläche: m²

330 m² Straßenseite
310 m² Hofseite
52,50 lfm K 0,35
8,00 lfm K0,70
53,50 lfm Dachdeckerfang
16,50 lfm Tunnel
Menge: 1,000 Stck

**2.1.20 Fassadengerüst, Gebrauchsüberlassung**
Fassadengerüst, Gebrauchsüberlassung  Stck/Wo

Gebrauchsüberlassung für das in Pos.
"Fassadengerüst, Montage" beschriebene
Fassadengerüst ab der Freigabe des
Fassadengerüstes;
Die Abrechnung der Gebrauchsüberlassung erfolgt
über m² x Wochen = m²Wo;
die Dauer der Gebrauchsüberlassung wird je
angefangene Wochen gerechnet.
Menge: 8,000 StWo

**2.1.30 Gerüsttreppe 2 kN/m², Montage**
Gerüsttreppe 2 kN/m², Montage

Gerüsttreppe nach DIN EN 12811-1
"Arbeitsgerüste", als Aufstieg zum erreichen
hochgelegener Arbeitsplätze, zugelassen für eine
Belastung von 2 kN/m², einschließlich Außen- und
Innengeländern mit entsprechenden Halterungen,
montieren;
Abrechnung nach Höhe in "m" oberhalb Gelände;

Achtung: Gebrauchsüberlassung ab dem Tag der
Freigabe und Demontage in gesonderter Position!
Menge: 2,000 Stck

**2.1.40 Gerüsttreppe 2 kN/m², Gebrauchsüberlassung**
Gebrauchsüberlassung der in Pos. "Gerüsttreppe 2
kN/m², Montage" beschriebenen Gerüsttreppe ab
der Freigabe des Fassadengerüstes;
die Abrechnung der Gebrauchsüberlassung erfolgt
über m x Wochen = mWo;
die Dauer der Gebrauchsüberlassung wird je
angefangene Wochen gerechnet

Gebrauchsüberlassung : je weitere angefangene  Woche
Menge: 8,000 StWo

**2.1.50 Gerüstankerlöcher schließen**
Gerüstankerlöcher schließen, zeitlich koordiniert
während des Rückbaus des Fassadengerüstes, mit
Mörtel, mineralischem Strukturputz und
Fassadenfarbe durch den AN verschließen (keine
Kunststoff-Stopfen zugelassen!).
Abrechnung pauschal einmalig für alle
Verankerungsstellen der einzurüstenden Fläche.
Menge: 1,000 psch

**2.1.60 Verkleidung von Gerüsten mit Staubschutznetzen**
*** Bedarfsposition mit GB
Vollflächige Verkleidung von Gerüsten mit
Staubschutznetzen,
umlaufend, die Netze sind während der Gerüststellung
vorzuhalten und ständig zu warten.

Gebrauchsüberlassung: 4 Wochen (Grundeinsatzzeit)
Menge: 640,000 m²

**2.1.70 Vorhaltung Staubschutznetze**
*** Bedarfsposition mit GB
Gebrauchsüberlassung über die Grundeinsatzzeit hinaus,
vorbeschriebene Staubschutznetze
die 4-wöchigeGrundstandzeit hinau 640 m²

Vorhaltung : je weitere angefangene  Woche
Menge: 4,000 Wo

#### Abschnitt 2.2 Abbruch und Rückbau

*Hinweis*
Der Rückbau kann abschnittsweise erfolgen. Durch
Abplanung (Witterungsschutz, abschnittsweise) ist stets

ein gegenüber Witterungseinflüssen sicherer Zustand zu
gewährleisten. Eine Feuchtebeaufschlagung
darunter liegender Bauteilschichten ist in jedem Fall
auszuschließen.

**2.2.10 Dacheindeckung aufnehmen**
Dacheindeckung aus Faserzement-Dachplatten aufnehmen

Aufnehmen und Entsorgung der Dachdeckung, inkl.
Deponiegebühren

Material: Faserzement-Dachplatten;
Dachneigungen:
- Oberdächer: 33 °
- Gaupendach: 32 °

inkl. Unterdeckung aus Bitumendachbahn V13;
inkl. Ortgang-, First-, Grat- und Kehlbleche aus
Titanzink
inkl. Dachlüfter aus Titanzink;

Ausführung: Mansardober- und -unterdach,
Turmdach sowie Gaupendächer und -seitenwände
Menge: 300,000 qm

**2.2.20 Schalung nachnageln**
Schalung nachnageln
Vorhandene alte Schalung an den Stößen und an
der Sparrenauflage mit jeweils 2 Nägeln
nachnageln.
Montageort: Oberdach
Menge: 300,000 qm

**2.2.30 Aufnehmen der Dachschalung**
*** Bedarfsposition ohne GB
Unterdeckbahn Steildachbereiche,
Unterdeckbahn bitumenhaltig, ein- oder zweilagig
(UK vollflächige Schalung/Dachstuhl),
 abbrechen und fördern und fachgerecht entsorgen
einschl. Deponiegebühren
Menge: 300,000 qm

**2.2.40 Demontage Schneefanggitter**
Demontage Schneefanggitter

Schneefanggitter, Stahlblech verzinkt, im Zuge des
Abbruchs der Dachdeckung aufnehmen und
fachgerecht entsorgen, inkl.Deponiegebühren
Menge: 50,000 m

**2.2.50 Demontage Laufsteg**
Demontage Laufsteg

Laufsteg aus Metall demontieren; Breite: ca. 20
cm; Befestigung mittels Laufroststützen ca. 2 Stück
je lfd m
Menge: 1,500 m

**2.2.60 Rückbau Dunstrohraufsätze**
Rückbau Dunstrohraufsätze

Rückbau und Entsorgung von Dunstrohraufsätze
inkl. aller Befestigungsmittel und Anschlussbleche,
Titanzink (d ~ 100 mm).
inkl.Deponiegebühren
Menge: 10,000 Stck

**2.2.70 Rückbau Sicherheitshaken**
Rückbau Sicherheitshaken
Rückbau und Entsorgung von Sicherheitshaken
inkl. aller Befestigungsmittel, Titanzink.
inkl.Deponiegebühren
Menge: 30,000 Stck

**2.2.80 Rückbau Dachausstieg**
Rückbau Dachausstieg
Rückbau und Entsorgung von
Dachausstiegsfenstern inkl. aller
Befestigungsmittel, Titanzink;
Einscheibenverglasung;
inkkl. Deponiegebühren
Menge: 1,000 Stck

**2.2.90 Rückbau Randanschlüsse Dachdeckung**
Rückbau Randanschlüsse Dachdeckung

Seitliche Wandverblechung, Titanzink; mechanisch
befestigt; zurückbauen und fachgerecht entsorgen;
inkl.Deponiegebühren

Ausführung: , Anschluss an Giebelwand
Länge in der Abwicklung: bis 50 cm
Einzellängen bis ca. 2 m
Menge: 7,000 m

**2.2.100 Demontage Tropfkante**
Demontage Tropfkante
Demontieren der vorhandenen Tropfkante
umläufig.
Anfallenden Schutt fachgerecht entsorgen, inkl.
Deponiegebühren
Menge: 43,200 m

**2.2.110 Rückbau Liegerinne, Nenngröße 400**
*** Bedarfsposition mit GB
Aufdach-Liegerinne (400 - Zn) an der Traufe
Mansard-Unterdach sowie Turmdach rückbauen
und fachgerecht entsorgen;
inkl. Rinnenhalter und Befestigungsmittel;
inkl. Traufbleche;
Ausführung abschnittsweise.
inkl. Deponiegebühren
Menge: 5,000 m

**2.2.120 Rückbau Brüstungsbleche/Fensterbänke Gaupen**
*** Bedarfsposition mit GB
Rückbau Brüstungsbleche/Fensterbänke Gaupen

Brustbleche im Bereich der Fensterbrüstungen inkl.
Fensterbänken rückbauen und fachgerecht
entsorgen; inkl. Deponiegebühren
inkl. Befestigungsmittel und Kappleisten;
Ausführung abschnittsweise möglich.
Länge in der Abwicklung: 80 c
Menge: 2,000 m

**2.2.130 Dachkonstruktion Holz, demontieren,**
*** Bedarfsposition ohne GB
- geschädigte Althölze der Dachkonstruktion, in
Teilbereichen demontieren und entsorgen;
- wie Pfosten, Sparren, Schwellen, Pfetten,
Zangen usw.
- Längen über 1,0 m
- Querschnitte über 100 cm²
- inkl. aller erforderlichen Trennschnitte
- inkl. aller statischen erforderlichen
Abstützmassnahmen;
- inkl. Transport in Container, Abtransport, Entsorgung
und Entsorgungsgebühr.
Ausführung in kurzen Längen für Reparatur
Dachstuhl
Menge: 1,000 cbm

### Bereich 3 Dachdecker- Zimmererarbeiten

#### Abschnitt 3.1 Zimmererarbeiten "außen"

**3.1.10 Unterspannbahn**
Unterspannbahn aus Polypropylen-Mischgewebe
(PP), Gewebe verstärkt, liefern und im Bereich des
Mansardknicks (oberes Ende Holzfaserplatten und
Anschluss zur Obersten Geschossdecke), der
Traufe des Mansardunterdachs sowie an seitlichen
Anschlüssen (z. B. zu den Gaupen) verlegen;
Stoßüberlappung: 10,0 cm
Äquiv. Luftschichtdicke Sd: 0,10 m

[TB1 Angebotenes Produkt:[ .Siga o. glw............' ]
vom Bieter einzutragen
Menge: 300,000 m²

**3.1.20 Dachschalung, gespundet, d = 24 mm als Ersatz für defekte Schalung**
*** Bedarfsposition ohne GB
Holzschalung (Vollholz), gespundet (Nut und
Feder), auf vorhandene Dachfläche für
Schieferdeckung aufbringen
Menge: 300,000 m²

**3.1.30 Anstrich Holzbauteile außen**
Anstrich Holzbauteile außen
Holzbauteile am Ortgang und ersetzte Holzbauteile
am Fachwerk wie folgt überarbeiten:
Holzoberflächen vorbereiten (Anschleifen und
Entfernen ggf. bestehender Altanstriche),
Grundierung und farbig deckende Dickschichtlasur
auftragen;

Farbton: dunkelbraun, nach Bemusterung durch
die Denkmalschutzbehörde/den AG;
Schlussanstrich in 2 Arbeitsgängen;

Abrechnung in "m² zweifach beschichtete
Oberfläche"
Menge: 3,000 m²

#### Abschnitt 3.2 Dachklempnerarbeiten

**3.2.10 Schneefanggitter liefen, montieren**
Schneefanggitter liefern und montieren;
Material: Stahl, verzinkt;
in verstärkter Ausführung;
inkl. Stützen und Unterlagsblechen;
inkl. Beideckarbeiten;
inkl. statischem Nachweis / Bemessung

Produkt: Hrstl. Flender-Flux, Schneefanggitter in
verstärkter Ausführung, Schneefangstütze Nr. 76 S
verzinkt für Schiefer, Gitter 20/20/3 mm oder
gleichwertig

[TB1 Angebotenes
Erzeugnis:[
..................................................'
]vom
Bieter einzutragen]
Menge: 40,000 m

**3.2.20 Laufrostanlage liefern, montieren**
Laufrostanlage liefern und montieren;
Material: Stahl, verzinkt;
Laufroststützen für Schiefer mit Grundplatte
passend zur Schieferdeckung: 250 mm, Abstand
max. 90 cm;
geprüft nach DIN EN 516;
Dachneigung: ca. 33 °
Laufsteg: 250 x 800/1200 mm;
inkl. Verbinder für Laufrost;
inkl. des erforderlichen Befestigungs-, Dichtungsund
Kleinmaterials;

Anordnung und Befestigung gemäß Merkblatt der
Berufsgenossenschaft, z. B. für den
Schornsteinfeger.

Produkt: Hrstl. Flender-Flux, Laufrostanlage mit
Laufroststütze Nr. 37 oder gleichwertig
[TB1 Angebotenes
Erzeugnis:[
....................................................'
]vom
Menge: 1,500 m

**3.2.30 Dachausstiegsfenster Stahl verzinkt ESG-Glas, 60 x 80 cm**
Dachflächen-Ausstiegsfenster, für
Schornsteinfeger,
für unbeheizte Dachräume,
Nenngröße (Ausstiegsmaß) ca. 60 x 80 cm,
als Klappfenster aus verzinktem Stahl, seitlich zu
öffnen, mit ESG-Verglasung 4 mm,
liefern und in vorbeschriebene Dachflächen,
für Dachneigungen DN ca. 33 °, in
Schieferdeckung,
Vordeckbahn umlaufend luftdicht anschließen,
Fenster nach Bemusterung / Detailabstimmung
entsprechend Einbausituation
Abrechnung nach Stück Fenster komplett;

[TB1 Angebotenes
Erzeugnis:[
..................................................'
]vom
Bieter einzutragen]
Menge: 1,000 Stck

**3.2.40 Sicherheitsdachhaken**
Sicherheitsdachhaken für Schiefer liefern und
beidseitig am First sowie unterhalb des
Mansardknicks zwischen Gaupen einbauen
inkl. Unterlagsblechen;
inkl. Befestigungsmaterial;
mit Einschlagspitze und Flachstahlöse;
geprüft nach DIN EN 517 Typ B;
Material: Stahl, feuerverzinkt, 30 x 6 mm,
Bogenweite 100 mm;

Einbau obere Reihe jeweils unter dem Firstgebinde
Mansardoberdach bzw. unter dem oberen

horizontaler Abstand untereinander max. 2,0 m;
fachgerecht eindecken in der Schieferdeckung;
inkl. Schraubbefestigung und ggf. erforderlicher
Zusatzmaßnahmen gemäß Einbauanleitung des
Herstellers auf der tragenden Dachkonstruktion;

Produkt: Hrstl. Flender-Flux, Sicherheitsdachhaken
für Schiefer, Nr. 3 SF Typ B oder gleichwertig

[TB1 Angebotenes
Erzeugnis:[
..................................................'
]vom
Bieter einzutragen]Gebindes des Mansardknickes;
Menge: 30,000 Stck

**3.2.50 Schieferlüftersteine**
*** Bedarfsposition mit GB
Schieferlüfter zur Einbindung in die
Schieferdeckung liefern und montieren; inkl.
Herstellen des zugehörigen Lüfterlochs in der
Schalung; Montage entlang der Firstlinie im
Abstand von ca. 80 cm;

Lüftungsquerschnitt mind. 40 cm²/m;
Material: Aluminium, 0,8 mm;
Größe: 30 x 30 cm;

Produktvorschlag: briel Schieferlüftung

[TB1 Angebotenes Produkt:
[ ..................................................
](vom Bieter
einzutragen)]n
Menge: 10,000 Stck

**3.2.60 Dunstrohr**
Kunststoff-Dunstrohrziegel mit Wetterkappe
DN 100 und passendem Schlauch mit
Reduzierstück liefern und einbauen.
Farbe: schwarz
Menge: 8,000 Stck

**3.2.70 Dunstrohraufsatz Lüfter, Sanitärlüfter**
*** Bedarfsposition mit GB
Lieferung und Montage Dunstrohraufsatz für
Sanitärentlüfter mit Abdeckkragen, komplett,
bestehend aus:

- Wetterkappe aus Titanzink;
- Haubenrohr aus Stahl, pulverbeschichtet. Speziell
für Lüftungsleitungen mit Kondensatableitung nach
außen durch Doppelrohrtechnik;
- Anschlussplatte (z. B. Al bzw. Zn) zur Anarbeitung
an die Dachdeckung.

Dachneigung: ca. 33 °

Komplett, einschließlich Herstellung
Rohrdurchführung in Dachschalung, Anschluss
mittels flexiblem, wärmegedämmten Schlauch und
aller Anpassarbeiten. Inkl. Anpassen der
Dachdeckung.

Durchmesser: 125 mm
Menge: 8,000 Stck

#### Abschnitt 3.3 Entwässerung/Verblechung

**3.3.10 Fensterbank, Gaupenfenster, Titanzink, 350 Zuschnitt, L 80 cm**
*** Bedarfsposition mit GB
Fensterbankabdeckung aus legiertem Zink DIN 17
770 (Titanzink);
Dicke 0,8 mm;
Zuschnittbreite bis 350 mm,
mit vorderer Tropfkante als Wulst,
Wulsteende seitlich jeweils mit Blechstreifen
geschlossen,
mit seitlicher Aufkantung für Einbau ins lichte Maß
der Sandsteingewände, sowie hinterer Aufkantung für
Falz des
Fensterblendrahmens, Ecken im Aufkantungsbereich am
Fensteranschluss schlagregensicher verlötet,
lichte Öffnungsbreite / Einbaulänge etwa 80 cm,
Befestigen innerhalb von Massivbauteilen mit
Bitumenkleber, z. B. Enkolit;
örtlich aufmessen, anfertigen, liefern und einbauen,

Abrechnung nach "St. Fensterbank komplett"
Menge: 1,000 Stck

**3.3.20 Übergangsblech vertikal, Gaupenseitenwand an Fenstergewand, Titanzink**
*** Bedarfsposition mit GB
Übergangsblech aus Titanzink zwischen
Gaupenseitenwand und Fenstergewand;
Zuschnitt: bis 125 mm

Werkstoffdicke: 0,7 mm
Kantungen: 3 St
Menge: 1,000 m

**3.3.30 Brustblech an Gaupenbrüstung/Rinneneinhangblech, Titanzink**
Rinnenwinkel außen für vorgehängte halbrunde Dachrinne
aus Titanzink, einschl. Nahtverbindung liefern und
montieren.
 6-teilig ( 333 mm i.Z.)
Menge: 1,000 m

**3.3.40 Zulage: Eckausbildung der Schürzenbleche**
*** Bedarfsposition mit GB
Als Zulage zu "Brustblech an Gaupenbrüstung".
Mehraufwand für Eckausbildung der
Schürzenbleche.
Menge: 1,000 Stck

**3.3.50 Verblechung Mansardknick**
Verblechung am Mansardknick mit Überstand und
Tropfkante.
Zuschnitt: ca. 300 mm;
Material: Titanzink;
Werkstoffdicke: 0,7 mm;
Kantungen: 3 St.
Oberfläche: vorbewittert, schiefergrau
Zuschnitt Vorstoß: ca. 250 mm
Anzahl Kantungen Vorstoß: 1.
Menge: 45,000 m

**3.3.60 Liege-/Aufdachrinne, Titanzink, 400, Dachneigung 58 °**
*** Bedarfsposition mit GB
Liefern und montieren von Aufdachrinnen
(Liegerinnen) DN 400 aus legiertem Zink DIN 17
770 (Titanzink),
Dicke 0,7 mm, Nenngröße 400, mit Wulst,
Dachneigung: 58 °,
Rinne mit Gefälle von 0,5 % verlegen,
befestigen mit zugehörigen verzinkten
Rinnenhaltern, mit einer Feder und einer Nase,
Rinnenhalter eingelassen in Holzschalung,
Rinnenhalter-Abstand untereinander max. 40 cm;
im Bereich der Trauflinie des Mansardunterdachs
und des Eckturmdachs, komplett liefern und
einbauen;
einschließlich Eckausbildung und
Dehnungsausgleich.
Menge: 1,000 m

**3.3.70 Rinnenboden gerade, halbrund, Titanzink, 400**
*** Bedarfsposition mit GB
Rinnenboden für vorbeschriebene Aufdachrinne,
halbrund, passend zur Nenngröße 400, zum
anlöten,
aus legiertem Zink DIN 17 770 (Titanzink),
liefern und einbauen.
Menge: 1,000 Stck

**3.3.80 Rinneneinhangstutzen konisch, Titanzink, 400/100**
*** Bedarfsposition mit GB
Rinneneinhangstutzen konisch, Titanzink,
400/100
Rinneneinhangstutzen für vorbeschriebene Rinne,
Nenngröße 400 / 100 mm, Dicke 0,7 mm,
aus legiertem Zink DIN 17 770 (Titanzink)
trichterförmig, zum Einhängen, Öffnung in Rinne
herstellen,
und Rohranschluß für Fallrohr herstellen, liefern
und einbauen.
Menge: 1,000 Stck

**3.3.90 Fallrohrbogen, NG 100, Titanzink**
*** Bedarfsposition mit GB
Fallrohrbogen, Nenngröße 100, Winkel 45, 60 oder
72 °,
nach Erfordernis bzw. Geometrie an der Traufe,
aus legiertem Zink DIN 17 770 (Titanzink), Dicke
0,7 mm,
liefern, einbauen, Anschluss an bestehendes
Fallrohr herstellen
Menge: 1,000 Stck

**Ausführungsbeschreibung 0001 Verblechungen in Schieferdeckung**

**3.3.100 Kehlblech, Zn**
Kehlblech mit Wasserfalz an Treppenhausdach auf
vollflächiger Deckunterlage liefern und einbauen;
inkl. Deckunterlage;
Kehlneigung: entsprechend Dachneigung (ca. 29 °);
Überdeckung des Deckwerkstoffs über
unterliegendem Kehlblech: mind. 100 mm;
Material: Titanzink;
Werkstoffdicke: 0,7 mm;
Kantungen: 3 Stück;
Zuschnitt: bis 500 mm.
Menge: 47,000 m

**3.3.110 Seitlicher Anschluss an aufgehende Bauteile**
*** Bedarfsposition ohne GB
Titanzinkblech liefern und einbauen als einfacher
Anschluss entlang aufgehender Bauteile;
Überdeckung Blech / Dachdeckung mind. 100 mm.
Deckung nicht näher als max. 40 mm an
Blechaufkantung heranführen;
Höhe der Aufkantung entlang Wandanschluss
mind. 100 mm oberhalb der Dachdeckung;
mit Wasserlauf zwischen Aufkantung und Steg,
inkl. obere Verwahrung und Haftern bei Anschluss
Dachfläche an Gaupenseitenwände;
Material: Titanzink;
Werkstoffdicke: 0,7 mm;
Kantungen: 3 St.;
Zuschnitt: ca. 300 mm.
Menge: 65,700 m

**3.3.120 Zulage: Kappleisten**
*** Bedarfsposition mit GB
Als Zulage zu seitlichen Anschlüssen an
aufgehende Bauteile: Lieferung und Montage von
Kappleisten, inkl. Befestigungsmittel und
Fugendichtstreifen am oberen Abschluss.
Menge: 65,700 m

#### Abschnitt 3.4 Dachdeckerarbeiten

*Hinweis*
Dachschiefer aus Naturstein
Es ist generell nur Dachschiefer aus einer
Gewinnungsstätte am Bauvorhaben zu verwenden. Das gilt
sowohl für
die Flächendeckung als auf für das erforderliche
Beiwerk (ggf. eingebundene Ortgebinde). Erfüllt der
Dachschiefer
nicht die vorgegebenen Qualitätskriterien, führt dies
zum Ausschluss des Angebotes.
Dem Auftraggeber sind auf Aufforderung Materialmuster
zu übergeben. Diese müssen mit Herstellerfirma,
Gewinnungsstätte, Auftragnehmer mit Datum und
Unterschrift zweifelsfrei gekennzeichnet sein.
Materialkennwerte Dachschiefer:
Material: Klassifizierter und geprüfter Naturschiefer
nach DIN EN 12326, (keine Sonderselektionen)
Farbigkeit: Schwarz-blau, reiner Tonschiefer, Typ
Ebenheit: spaltrauh
Nenndicke: 5 mm
Biegefestigkeit längs / quer: >= 40 MPa
Mittelwert Wasseraufnahme: <= 0,24 M%
Mittelwert Calziumcarbongehalt: <= 1 M%
Sulfidgehalt: < 0,5 M%
Gehalt an nicht carbonatgebundenem Kohlenstoff: < 1 M%
Wasseraufnahme: A1 (Frost-Tau-Wechsel-beständig)
Beständigkeit gegen Schwefel: S1
Beständigkeit gegen Temperaturwechsel: T1 (nach DIN EN
12326)
keine offenen oder verheilten Risse, keine Quer- oder
Diagonalklüfte, kein Calcit oder andere Carbonate in
Adern/Lagen
inkl. Vorlage des Prüfzertifikates mit Nachweis der
Kennwerte sowie inkl. gekennzeichneter
Materialmustervorlage
sowie Auswahl durch den AG auf Verlangen.

Befestigung der Dachschiefer:
Es sind generell nur Schraub-/Ringschaftstifte aus
nicht rostendem Stahl mit aufgerautem Schaft zu
verwenden.
Mind. 3 Stck. Befestigungsmittel je Stein.

**3.4.10 Trenn- / Ausgleichslage, mechanisch befestigt**
Trennlage/Ausgleichslage, mechanisch befestigt,
Bitumen-Dachdichtungsbahn, nach DIN EN 13 707
/ 13 969, oberseitig besandet, liefern, gem.
Herstellervorgaben auf dem Untergrund
fachgerecht verlegen und nach DIN EN 1991
mechanisch befestigen; Die Befestigungsmittel
müssen über einen ausreichenden
Korrosionsschutz verfügen. Die Eignung der
Befestigungsmittel für diesen Einsatzzweck ist
nachzuweisen.

Längsnaht und Kopfstoßbereiche min. 8 cm
überlappend, fachgerecht verlegen; Stöße versetzt
anordnen.
- Anwendungskurzzeichen DIN V 20000-201:
 DU/E2 G 200 DD

- Trägereinlage: Kunststoff-Faservlies

[TB1 Angebotenes Produkt:[ ...Bauder oder
Vedag...............' ]vom Bieter einzutragen]
Menge: 300,000 m²

**3.4.20 Oberdach in Deutscher Deckung mit Bogenschnittschablone, Dachneigung etwa 33 °**
Dachfläche in Deutscher Deckung eindecken, mit
Bogenschnittschablone, Neigung der Dachfläche
ca. 33 °, mit säurefestem Schiefer, Qualität mit
Konformitätsnachweis des Schiefers, nach EN
12326 in den Codestufen W1, S1, T1, Nenndicke
5,0 mm, ausgestellt durch eine neutrale Prüf- und
Überwachungsstelle, Steingröße 30 x 30 cm, mit
Höhenüberdeckung gemäß Verlegevorschriften
des Herstellers eindecken, befestigt mit mind. 3 St.
Schiefernägeln oder - Stiften, bzw. DrillSklent-
Schrauben pro Stein, aus nicht rostendem Stahl,
mit aufgerautem Schaft,

Fabrikat Schiefer: Rathscheck oder gleichwertig.
[TB1 Angebotenes
Produkt:[
..................................................'
]vom
Bieter einzutragen]

Produkt Befestigungsmittel:
[TB2 Angebotenes
Produkt:[
..................................................'
]vom
Bieter einzutragen]
Menge: 300,000 m²

**3.4.30 Zulage: Traufeindeckung, Oberdach, Traufgebinde mit eingespitzten Fuß**
Als Zulage zu Pos. "Oberdach in Deutscher
Deckung mit Bogenschnittschablone" als
Mehraufwand zur Flächeneindeckung.
Traufeindeckung als Traufgebinde mit
eingespitzten Fuß;
inkl. ggf notwendiger Holzleiste (Dicke etwa 5 mm)
um Fußstein anzuheben.
Menge: 45,000 m

**3.4.40 Zulage: Ortdeckung als eingebundener Ort**
Als Zulage zu Pos. "Mansardunterdach und
Eckturmdach in Deutscher Deckung mit
Bogenschnittschablone". Ortdeckung zur
Flächendeckung als eingebundener Anfang- oder
Endort; Anfangort als Stichort; Endort als
Doppelort; einschl. wasserabweisendem Schnitt;
Eindeckung mit ca. 5 cm Überstand; Fabrikat wie
Hauptfläche
Menge: 78,000 m

**3.4.50 Zulage: Firstanschluss (einmal gemessen / beidseitig gedeckt)**
Zulage zu Pos. "Mansardoberdach in Deutscher
Deckung mit Bogenschnittschablone". First als
Mehraufwand zur Flächendeckung ausbilden.
Firstgebinde ohne Anfang- und Endort,
Deckgebinde unterhalb der Firstgebinde
ausspitzen; Fabrikat wie Hauptdachfläche.
Menge: 46,000 m

**3.4.60 Zulage: Gratausbildung (einmal gemessen /beidseitig gedeckt)**
Zulage zu Pos. "Mansardober-/Mansardunterdach
in Deutscher Deckung mit Bogenschnittschablone".
Grat als Mehraufwand zur Flächendeckung
ausbilden.
Menge: 18,400 m

**3.4.70 Zulage: Anschluss an Blechkehle (einmal gemessen / beidseitig gedeckt)**
Zulage zu Pos. "Mansardober-/Mansardunterdach
in Deutscher Deckung mit Bogenschnittschablone".
Kehle als Mehraufwand zur Flächendeckung
ausbilden..
Menge: 47,000 m

**3.4.80 Abbruch alte Faserzementplatten an Dachgaube bis 2qm Hof- und Straßenseite**
Abbruch alte Faserzementplatten an
Dachgaube bis 2qm
Hof- und Straßenseite

Abriß der alten Eindeckung,
Bauschutt nach unten transportieren und
entsorgen
Inkl. Abbruch und Entsorgung der Schalungsbahn,
1-lagig
Menge: 12,000 Stck

**3.4.90 Gaubenwangen bis 2qm Hof- und Straßenseite**
Gaubenwangen bis 2qm
Hof- und Straßenseite

Wangenflächen mit säurefestem Schiefer, Qualität
InterSIN (in den Codestufen A1, S1, T1), mit
Bogenschnitt-Schablonen, Steingröße 20x20 cm,
mit Höhen- überdeckung fachgerecht eindecken.
inkl. Vordeckung
Befestigung erfolgt mit mind. 2 Stck. ... pro Stein.
Menge: 12,000 Stck

#### Abschnitt 3.5 Stundensätze

**3.5.10 Stundensatz Helfer, Dachdecker/ Dachklempner**
Stundenlohnarbeiten auf Anordnung des AG bzw.
nach Abstimmung mit dem AG; Nachträglich
eingereichte Stundenzettel werden nicht anerkannt.
Menge: 5,000 h

**3.5.20 Stundensatz Fachwerker, Dachdecker/ Dachklempner**
Stundenlohnarbeiten auf Anordnung des AG bzw.
nach Abstimmung mit dem AG; Nachträglich
eingereichte Stundenzettel werden nicht anerkannt.
Menge: 5,000 h

**3.5.50 Stundensatz Fachwerker, Zimmermann**
Stundenlohnarbeiten auf Anordnung des AG bzw.
nach Abstimmung mit dem AG; Nachträglich
eingereichte Stundenzettel werden nicht anerkannt.
Menge: 1,000 h

**3.5.60 Stundensatz Bauhelfer, Zimmermann**
Stundenlohnarbeiten auf Anordnung des AG bzw.
nach Abstimmung mit dem AG; Nachträglich
eingereichte Stundenzettel werden nicht anerkannt.
Menge: 1,000 h

USt %: 19,00
